# Tesla RW 05.1
Angebotsaufforderung (GAEB 90, DA83)
Währung: EUR
Auftraggeber: LK OS

## Zusätzlicher Text
Landkreis Oder - Spree
Neubau Radweg 05.1 -
Bahnhof Fangschleuse - Gottesbrück
Wegebau

Neubau Radweg 05.1-
Bahnhof Fangschleuse- Gottesbrück
im Landkreis Oder-Spree

- Leistungsverzeichnis-

Datum: Dezember 2025

## Stand 10/24
Datum: 19.02.26

### 1 Baustelleneinrichtung und Verkehrssicherung

#### 1.1 Baustelleneinrichtung

**1.1.1 Baustelle einrichten Sämtl.LV-Abschn.*Zufahrt herst.AN**
StL-Nr. 21810110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 psch

**1.1.2 Baustelle räumen Sämtl. LV-Abschn.**
StL-Nr. 21810111201
Baustelle von allen Geräten, Anlagen, Einrichtungen und
dgl. räumen. Benutzte Flächen und Wege entsprechend dem
ursprünglichen Zustand herrichten. Soweit nicht für
bestimmte Leistungen für das Räumen der Baustelle gesonderte Positionen im Leistungsverzeichnis enthalten
sind, gilt die Pauschale
für alle Leistungen sämtlicher Abschnitte des Leistungsverzeichnisses.
Menge: 1,000 psch

**1.1.3 Vorankündigung erstellen**
StL-Nr. 218101508
Vorankündigung gemäß Baustellenverordnung erstellen und
spätestens zwei Wochen vor Einrichten der Baustelle der
zuständigen Behörde übermitteln. Vorankündigung sichtbar und witterungsgeschützt auf der Baustelle aushängen. Bei erheblichen Änderungen während der Bauzeit
anpassen.
Menge: 1,000 psch

**1.1.4 Abstimmung Baustellenlagerfläche des AN mit der UNB.**
Abstimmung Baustellenlagerfläche des AN mit der UNB.
Plan mit gekennzeichneter Fläche erstellen und liefern.
Kontaktdaten:
Landkreis Oder - Spree
Umweltamt, SG untere Naturschutzbehörde
Breitscheidstraße 5
15848 Beeskow
Tel. 0336635-1671
Fax 0336635-2679
E-Mail: umweltamt@l-os.de
Menge: 1,000 Psch

*Hinweis*
Hinweis zu nachfolg. OZ.:
Größe siehe Abbauposition!

**1.1.5 Baustellenschild anfert. und aufst . Folie Typ 1**
StL-Nr. 21810140701
Baustelleninformationsschild einschließlich Aufstellvorrichtung nach Unterlagen des AG anfertigen und beschriften, zur Baustelle anfahren und standsicher aufstellen. Notwendige Erdarbeiten ausführen, Fundamente
herstellen. Statischen Nachweis erbringen. Bauschild
während der Bauzeit unterhalten und säubern.
Verkehrszeichenfolie Typ 1, voll retroreflektierend.
Menge: 1,000 St

**1.1.6 Baustellenschild abbauen Schild 4,0/3,0 m*Verwerten**
StL-Nr. 21810141711
Baustelleninformationsschild und Aufstellvorrichtung
abbauen, Fundamente abbrechen. Abbruchgut nach Wahl des
AN verwerten. Benutzte Fläche entsprechend dem ursprünglichen Zustand herrichten.
Größe = 4,00/3,00 m.
Baustelleninformationsschild und Aufstellvorrichtung
nach Wahl des AN verwerten.
Menge: 1,000 St

**1.1.7 Sicherstellung Abtransport der Mülltonnen**
Sicherstellung Abtransport der Mülltonnen in der
Anliegerstraße Gottesbrück für bis zu 10 Anliegern,
einschließlich Papier, gelbe Säcke etc. zu entsprechend
herzurichtenden Standplätzen für die Ortslage.
Fortlaufende Information der Bewohner sowie Abstimmung
und Koordinierung mit dem zuständigen
Entsorgungsunternehmen.
Transport der Müllcontainer zu einer neu anzulegenden
zentralen Müllsammelstelle einschl. der Herrichtung des
Platzes.
Menge: 1,000 Psch

**1.1.8 Lichtbilder herst . und liefern**
StL-Nr. 218101620
Lichtbilder über den wesentlichen Bauablauf des Bauwerks in digitalisierter Form (Auflösung mindestens
1024 mal 768 Pixel, 24 Farben) mit Digitalkamera herstellen und auf mit dem AG abgestimmten Datenträger (CD
oder DVD) liefern. Das Komprimierungsverhältnis bzw.
die Bildqualität ist so zu wählen, dass durch die Komprimierung keine für den Sachverhalt wesentlichen Bildinformationen verloren gehen.
Menge: 100,000 St

**1.1.9 Vereinfachtes Beweissicherungsverfahren**
Vereinfachtes Beweissicherungsverfahren vor Baubeginn
zur Feststellung des Zustandes der anschließenden
Straßen- und Zufahrtsbefestigungen.
Hierbei sind die Bereiche zu dokumentieren, die durch
die Baumaßnahme direkt oder indirekt betroffen sind.
Erstellen einer Niederschrift mit Fotodokumentation
für jedes Grundstück gesondert,
die seitens der jeweiligen Grundstückseigentümer
mit Unterschrift anzuerkennen sind.
Menge: 1,000 psch

**1.1.10 Erstellen eines abschließenden Gutachtens nach Beendigung der Bauarbei ten, aufb**
Erstellen eines abschließenden vereinfachten Gutachtens
nach Beendigung der Bauarbeiten, aufbauend auf die
Beweissicherung bzw. das erstellte Gutachten, unter
Berücksichtigung der eventuell durch die Bauarbeiten
entstandenen Schäden.
Im Gutachten sind erforderlichenfalls
Sanierungsvorschläge für die entstandenen Schäden
einzuarbeiten. Sämtliche Kosten für das Gutachten und
sind einzurechnen.
Der AG ist von Forderungen Dritter freizuhalten.
Menge: 1,000 psch

#### 1.2 Verkehrssicherung

**1.2.1 Verkehrssicherung läng.Dauer aufst . Arb.st.u.Uml.str In/außer Kraft Kontr.ges.vergüt.**
StL-Nr. 216105102391091
Verkehrssicherung an Arbeitsstellen von längerer Dauer
aufstellen und beseitigen. Vorhalten, Warten und
Betreiben werden gesondert vergütet. Vorübergehende Si-
cherungsmaßnahmen durchführen. Vorübergehende Markierung, transportable Lichtsignalanlage, bauliches Leitelement und transportable Schutzeinrichtung werden gesondert vergütet. 70 v.H. der Pauschale werden nach betriebsfertigem Aufstellen, der Rest nach Beseitigen
vergütet.
Verkehrssicherung an Arbeitsstelle und Umleitungsstrecke.
Nach RSA, Regelplan 'Vollsperrung, B I/15.'
Vorhandene Verkehrsschilder nach Unterlagen des AG außer Kraft und wieder in Kraft setzen.
Für Bauphase 'Vollsperrung'
Kontrolle gem. ZTV-SA für die gesamte Arbeitsstellensicherung wird gesondert vergütet.
Menge: 1,000 Psch

**1.2.2 Verkehrssicherung läng. Dauer vorh . Arb.st.u.Uml.str.**
StL-Nr. 2161051073999
Verkehrssicherung an Arbeitsstellen von längerer Dauer
vorhalten, warten und betreiben. Vorübergehende Sicherungsmaßnahmen durchführen. Die Vergütung erfolgt nach
der vom AG festgelegten Einsatzzeit.
Verkehrssicherung an Arbeitsstelle und Umleitungsstrecke.
Nach RSA, Regelplan 'Vollsperrung'
Für Bauphase 'wie Pos. vor'
Menge: 90,000 d

**1.2.3 Kontrolle der Arbeitsstellensi-cher. zwei bzw.einmal*Schriftl.Dokument**
StL-Nr. 21610580211
Kontrolle der Arbeitsstellensicherung gem. ZTV-SA
durchführen. Die Kontrolle ist unmittelbar nach deren
Durchführung zu erfassen und zu dokumentieren. Arbeits-
und Hilfsmittel sind vom AN zu stellen und dem AG jederzeit zugänglich zu machen.
Kontrolle zweimal täglich, an arbeitsfreien Tagen einmal täglich.
Kontrolle durch schriftliche Dokumentation nach Unterlagen des AG.
Menge: 90,000 d

*Hinweis*
Hinweis zu nachfolg. OZ.:

- Aufstellung nur auf Weisung AG/ öBÜ zur ggf.
erforderlichen Ergänzung der Schutzeinrichtungen gemäß
VAO, die nicht Bestandteil der Leistungen des
Regelplanes sind
- Alternative Aufstellung Schrankenschutzgitter/Bauzaun
wird nicht gesondert vergütet.

**1.2.4 Transp. Schutzeinrichtung aufstellen**
Transportable Schutzeinrichtung einschl. Endausbildung
aufstellen und beseitigen. Vorhalten und Warten werden
gesondert vergütet. Vorübergehende Sicherungsmaßnahmen
durchführen. 70 v.H. des Preises werden nach Aufstellen, der Rest nach Entfernen vergütet.
Schutzeinrichtung 'Schrankenschutzgitter rot/weiß,
Elementabmaße L x H = 2000 x 1000 mm, mit Tastleiste'
Material 'Kunststoff'
Zwischen 'an Zufahrten innerhalb der Baustrecke.'
Menge: 20,000 St

**1.2.5 Transport. Schutzeinr. vorhalten Transp.Schutzeinr**
Transportable Schutzeinrichtung vorhalten und warten.
Vorübergehende Sicherungsmaßnahmen durchführen.
Transportable Schutzeinrichtung.
Abgerechnet wird 1 Stück für 1 Feld der Länge 2 m an
einem Kalendertag
Menge: 20,000 St

### 2 Allgemeines und Hilfsleistungen

#### 2.1 Hilfsleistungen

**2.1.1 Absteckung und Bestandsvermessung**
Absteckung- und Vermessungsarbeiten für das gesamte
Bauvorhaben inkl. Beleuchtung
-Herstellen und Sichern von Lage- und  Höhenfestpunkten
durch Anschluss an das Festpunktnetz mittels
Polygonzug, einschl. Erstabsteckung der Hauptachse.
Übergabe der Messdaten an den Auftraggeber.
- Planums- und Zwischenschichtabsteckung
- Deckenhöhenabsteckung
- Schnurdrahterstellung und Einmessung
- Standorte Lichtmasten

einschl. Bestandsschlussvermessung aller durchgeführten
Arbeiten, sowie Bestandsaufnahmen und Messungen der
Topographie (Oberfläche).

Desweiteren sind Vermessungen und Dokumentationen mit
Ausweisungen von Flächen in m² im Bestandsplan für
folgende Bereiche vorzunehmen und darzustellen:
- alle Flächen je nach Befestigungsart
- alle Lichtpunkte und Beleuchtungskabel.

Zur Erstellung der Planunterlagen sind die Einmessungen
im Koordinatensystem ETRS 89 und im Höhensystem DHHN
2016 auszuführen.

Die Unterlagen sind zum Einen 1-fach in Papierform,
mehrfarbig und zum Anderen in digitaler Form im
pdf-Format sowie als dxf- oder dwg-Datei zu übergeben.
Menge: 1,000 Psch

**2.1.2 Belastungsfahrze-ug bereitstellen**
StL-Nr. 218101707
Belastungsfahrzeug als Gegengewicht (z.B. ausreichend
beladener Lkw) für Plattendruckversuch bei Kontrollprüfungen bereitstellen.
Menge: 2,000 h

**2.1.3 Plattendruckvers. f.Kpruefg.durchf.**
StL-Nr. 203101715
Plattendruckversuch nach DIN 18 134 fuer Kontrollpruefung nach Angabe des AG durchfuehren einschliesslich
Bereitstellung saemtlicher Geraete, jedoch ohne Auswertung und Darstellung der Messergebnisse.
Menge: 4,000 St

**2.1.4 Probenahme Boden gem. PN 98, Mischprobe**
Probenahme Boden gem. der Handlungshilfe zur Anwendung
durch der LAGA, Mitteilung 32 (LAGA PN 98),
Anforderungen an die Probenahme und Untersuchung von nicht aufbereitetem Bodenmaterial und
nicht aufbereitetem Baggergut als Mischprobe gemäß
ErsatzbaustoffV.
Es ist alle 500 m³ geteilt durch 36 Einzelproben eine
Einzelprobe zu entnehmen und einer geeigneten
Prüfstelle zuführen.  Inkl. der erforderlichen Gebühren
und Ausweisung der Ergebnisse.
Menge: 1,000 St

**2.1.5 Deklarationsanalyse von Bodenmaterial oder Baggergut gemäß Ersatzbaustoffverordnung (EBV)**
Deklarationsanalyse von Bodenmaterial oder Baggergut
gemäß Ersatzbaustoffverordnung (EBV)
Durchführen einer Deklarationsanalyse zur Einstufung
von Bodenmaterial oder Baggergut entsprechend den
Vorgaben der Ersatzbaustoffverordnung (EBV).
Die Untersuchung dient der Bestimmung der
Materialklasse (z. B. BM-0, BM-0*, BG-0, BG-0*) zur
Beurteilung der stofflichen Verwertbarkeit als
mineralischer Ersatzbaustoff.
Leistungsumfang:
Entnahme repräsentativer Proben nach den Anforderungen
der EBV Anhang 2 (Probenahmeverfahren).
Laboranalytische Untersuchung von Feststoff und Eluat
auf die in der EBV festgelegten Parameter.
Bewertung und Zuordnung des Materials zu einer
Materialklasse gemäß EBV.
Erstellung eines schriftlichen Analyseberichts mit
Angabe der Grenzwertvergleiche und der Einbau- bzw.
Verwertungsbedingungen.
Berücksichtigung der Anforderungen an
den Einbau mineralischer Ersatzbaustoffe in technische
Bauwerke und
die getrennte Erfassung mineralischer Abfälle aus
technischen Bauwerken.
Einschließlich aller Labor- und Analysegebühren,
Dokumentation und Ergebnisausweisung in prüffähiger
Form.
Abrechnung:
Nach Anzahl der durchgeführten Deklarationsanalysen
bzw. nach beprobter Materialcharge.
Menge: 3,000 St

**2.1.6 Zwischenlagerplatz herrichten und betreiben**
Zwischenlagerplatz herrichten und betreiben
Herstellen eines Zwischenlagerplatzes für gefrästes
Asphalt-/Schottergemisch, Bodenmaterial aus Entnahmen
sowie sonstige Materialien aus Rückbau und Abbruch.
Der Lagerplatz dient der Probenahme des
Ausbaumaterials, dem Aussieben von Feinwurzeln, dem
Untermischen hydraulischer Bindemittel sowie dem
Nachbrechen der Materialien.
Die herzustellende Fläche ist u.a. für den Einsatz von
Containern und Baumaschinen auszulegen.
Erforderlichen Unterbau nach Disposition des
Auftragnehmers so ausführen, dass eine standsichere,
tragfähige und saubere Arbeitsfläche gewährleistet ist.
Der Zwischenlagerplatz ist während der Bauzeit
vorzuhalten, anschließend rückzubauen und in den
ursprünglichen Zustand zu versetzen.
Die Anlage unterliegt den Regelungen der Verordnung
über genehmigungsbedürftige Anlagen (4. BImSchV),
Anhang 1, Nummern 8.12 und 8.14, in der Fassung der
Bekanntmachung vom 31. Mai 2017 (BGBl. I S. 1440),
geändert durch Artikel 1 der Verordnung vom 12. Januar
2021 (BGBl. I S. 69).
Menge: 1,000 Psch

#### 2.2 Sonstiges und Schutzmaßnahmen

**2.2.1 Amphibien-/Reptilienzaun liefern, aufstellen, vorhalten, abbauen.**
Amphibien-/Reptilienzaun entlang der Strecke nach
Abstimmung mit dem AG und liefern, aufstellen,
vorhalten, abbauen.
Plane aus beschichtetem glattem Hochfestgewebe, hoch
UV-beständig, witterungsbeständig.
Höhe: ca. 70 cm
Der Zaun sollte mindestens 10 bis 20 Zentimeter tief in
den Boden eingegraben werden, um ein Hindurchgraben der
Tiere zu verhindern.
Von der Eingriffsseite her sind aller 60 m ein kleiner
Erdwall aufzuschütten, der kegelförmig bis an die
Zaunoberkante der Eingriffsseite reicht.
Menge: 200,000 m

*Hinweis*
Hinweistext zu nachfolgender OZ
Gilt für die gesamte Baustrecke bis Stat. 0+760,
beidseitig.

**2.2.2 Fläche abräumen Aufwuchs*Wurzelstöcke Astwerk*Steine/Mauer/Zaun Wst. Verwert. AN*S.Abr.Verwert.AN ges.Räumg.Verw.AN**
StL-Nr. 21810600211110113
Fläche nach Unterlagen des AG abräumen.
Strauch- und Baumbestand sowie sonstiger Aufwuchs bis
zu 0,10 m Stammdurchmesser, 1,00 m über dem Erdboden
gemessen, einschließlich Wurzelwerk.
Wurzelstöcke anderweitig gefällter Bäume bis zu 0,10 m
Durchmesser an der Schnittstelle roden.
Astwerk gefällter Bäume, Holzreste.
Steine, Betonreste, Mauerreste und abgängige Zäune.
Wurzelstöcke der Verwertung nach Wahl des AN zuführen.
Schlagabraum der Verwertung nach Wahl des AN zuführen.
Gesamtes Räumgut der Verwertung nach Wahl des AN
zuführen.
Menge: 1,000 psch

**2.2.3 Vegetationsfläche innerhalb unbefestigten Weg abschieben, entsorgen**
Vegetationsfläche innerhalb unbefestigten Weg
abschieben, anfallendes Material ist vom AN zu
entsorgen.
Menge: 1500,000 m2

**2.2.4 Grasnarbe für Radweg und Bankette kurz abmähen. Anfallendes Material ist vom AN zu beseitigen.**
Menge: 3500,000 m2

**2.2.5 Baumschnitt für Lichtraum und Beseitigung Totholz - ökologisch betreute Aufastung von Großbäumen**
Baumschnitt für Lichtraumprofil durchführen und
Beseitigung, Totholz entfernen durch ökologisch
betreute Aufastung von Großbäumen.
Lichte Breite des Radweges zzgl. Seitenräume 6,00 m.
Lichte Höhe 4,50 m.
Anfallendes Material ist vom AN zu entsorgen.
Menge: 60,000 St

**2.2.6 Schutz für Baumstamm herstellen StU ü. 50-100 cm*Polst. Wahl AN Brett 24 mm*Höhe mind. 2,00m Schutz Verwert.AN**
StL-Nr. 221107004231101
Schutz für Baumstamm durch Mantel mit Polsterung herstellen und während der Bauzeit vor- und unterhalten.
Der Mantel darf den Baumstamm und die Wurzelanläufe
nicht berühren.
Stammumfang über 50 bis 100 cm.
Polsterung des Stammes nach Wahl des AN.
Mantel aus Brettern, 24 mm dick, lückenlos befestigen.
Mantelhöhe mindestens 2,00 m.
Schutz nach Beendigung der Bauarbeiten abbauen und nach
Wahl des AN verwerten.
Menge: 10,000 St

**2.2.7 Schutz für Baumstamm herstellen StU ü. 100-150 cm*Polst. Wahl AN Brett 24 mm*Höhe mind. 2,00m Schutz Verwert.AN**
StL-Nr. 221107004331101
Schutz für Baumstamm durch Mantel mit Polsterung herstellen und während der Bauzeit vor- und unterhalten.
Der Mantel darf den Baumstamm und die Wurzelanläufe
nicht berühren.
Stammumfang über 100 bis 150 cm.
Polsterung des Stammes nach Wahl des AN.
Mantel aus Brettern, 24 mm dick, lückenlos befestigen.
Mantelhöhe mindestens 2,00 m.
Schutz nach Beendigung der Bauarbeiten abbauen und nach
Wahl des AN verwerten.
Menge: 10,000 St

**2.2.8 Bäume fällen mit Roden DU über 0,3-0,5 m*verdicht/Baust.AN Holz Verwert. AN*Wst.Verwert. AN S.Abr.Verwert. AN**
StL-Nr. 224106033204111
Bäume fällen, höchstens 0,25 m über dem Erdboden
absägen. Wurzelstöcke roden. Gemessen wird der Durchmesser 1,00 m über dem Erdboden.
Durchmesser über 0,30 bis 0,50 m.
Wurzellöcher unterhalb des Planums mit geeignetem Boden
verfüllen und verdichten. Boden liefern.
Gesamtes Holz nach Wahl des AN verwerten.
Wurzelstöcke nach Wahl des AN verwerten.
Schlagabraum nach Wahl des AN verwerten.
Menge: 1,000 St

**2.2.9 Grenzstein sichern**
Vorhandenen Grenzstein während der Bauarbeiten
sichern, wenn erforderlich aufnehmen und durch
öffentlich bestellten Vermesser als Grenzmarkierung im
neu hergestellten Gehweg wieder einbauen bzw. errichten
Menge: 8,000 St

**2.2.10 Jägersitz aus Holz umsetzen**
Jägersitz aus Holz umsetzen als Komplettleistung.
Menge: 1,000 St

**2.2.11 Schrankenbaum mit Sockel zurück bauen, entsorgen**
Schrankenbaum mit Sockel zurück bauen und entsorgen,
Material: Stahl
Incl. Fundament. Erforderliche Erdarbeiten ausführen.
Restloch mit Boden aus dem Baubereich verfüllen.
Menge: 1,000 St

**2.2.12 Suchgraben herstellen * Tiefe >1,25-1,75m mitMasch.unterst. * Boden einb.u.v.**
Suchgraben nach Anordnung des AG einschließlich
Handschachtung herstellen. Aushub zur Wiederverwendung
seitlich lagern.
Beschreibung der Homogenbereiche nach Unterlagen des
AG. Abgerechnet wird nach Abtragsprofilen.
Homogenbereiche 'B'
Grabentiefe über 1,25 bis 1,75 m.
Handschachtung mit Maschinenunterstützung.
Seitlich gelagerten Boden einbauen und verdichten.
Menge: 15,000 m3

### 3 Radwegebau

#### 3.1 Erdbau

**3.1.1 Oberboden abtragen Abtrag ü. 10-30cm*Oberb.Verw. AN Abrechnung Abtrag**
StL-Nr. 223806120002101
Oberboden ggf. einschließlich Vegetationsdecke abtragen. Homogenbereiche nach Unterlagen des AG.
Dicke des Abtrages über 10 bis 30 cm.
Oberboden nach Wahl des AN verwerten.
Abgerechnet wird nach Abtragsprofilen.
Menge: 700,000 m3

**3.1.2 Boden bzw. Fels lösen und verwerten profilg. lösen*Planum nicht ges. BM-0*Abrechnung Abtrag Verwertung nachw.**
StL-Nr. 22410621301011101
Boden bzw. Fels aus Abtragsbereichen profilgerecht
lösen, laden und nach Wahl des AN verwerten. Beschreibung der Homogenbereiche nach Unterlagen des AG. Die
Herstellung von Mulden und Gräben wird gesondert vergütet.
Profilgerecht lösen.
Das Herstellen des Planums wird nicht gesondert
vergütet.
Materialwerte nach EBV = BM-0
Abrechnung nach Abtragsprofilen.
Verwertung nach Unterlagen des AG nachweisen.
Menge: 70,000 m3

**3.1.3 Baustoff liefern und einbauen*Wasserschutzgeb. Auftragsbereich*Planum nicht ges. Abrechng. Auftrag**
StL-Nr. 224106243911101
Geeigneten Baustoff liefern, in Auftragsbereichen profilgerecht einbauen und verdichten.
Baustoff 'verdichtungsfähiger F1-Füllboden
Materialwerte nach EBV = BM-0, für Planumsauffüllungen
und Seitenbereiche, Anforderung an Planum nach
eingebautem Zustand Ev2> 45 MPA'
Baustoff für Einbau in Wasserschutzgebieten nach Unterlagen des AG geeignet.
Einbaustelle = Auftragsbereich nach Unterlagen des AG.
Das Herstellen des Planums wird nicht gesondert
vergütet.
Abrechnung nach Auftragsprofilen.
Menge: 500,000 m3

**3.1.4 Planum herstellen Ev2 = 45 MPa**
StL-Nr. 22410625001
Planum herstellen nach Unterlagen des AG.
Verformungsmodul Ev2 = 45 MPa.
Menge: 4500,000 m2

**3.1.5 Mulde herstellen, Breite 2,00 m**
Menge: 30,000 m

#### 3.2 Schichten ohne Bindemittel

**3.2.1 Schicht ohne Bindemittel aufnehmen SfM*Dicke ü.10-15cm*mit RC-Baustoffen Bstoff. Verw.AN.**
StL-Nr. 223812006139204
Schicht ohne Bindemittel aufnehmen.
Schicht aus frostunempfindlichem Baustoff oder Baustoffgemisch.
Dicke über 10 bis 15 cm.
Fläche 'Radweg.'
Baustoffgemisch mit RC-Baustoffen nach Unterlagen des
AG.
Baustoff nach Wahl des AN verwerten. Baustoff nach
Unterlagen des AG.
Menge: 120,000 m2

**3.2.2 Wurzellockstoff, Dicke 5 cm**
Wurzellockstoff (viahum®-Wurzellockstoff o.glw.)
liefern und 5 cm dick auf unverdichteten Boden einbauen
(SQ 2).
Menge: 3900,000 m2

**3.2.3 Zulage zum Einbauverfahren - Vor-Kopf-Einbau Grobschotter 8/45**
Zulage zum Einbauverfahren - Vor-Kopf-Einbau
Grobschotter 8/45 Stat. 0+080 bis 0+760 gemäß
Straßenquerschnitt 2.
Zulage für den abschnittsweisen Einbau des
Grobschotters Korngruppe 8/45 (ohne Feinanteile) in
Vor-Kopf-Bauweise gemäß Ausführungsplanung, einschl.
aller für dieses spezielle Einbauverfahren
erforderlichen Zusatzmaßnahmen.
Der Einbau erfolgt in Arbeitsabschnitten von ca. 100 m
Länge. Nach Fertigstellung jedes Abschnitts ist der
eingebaute Grobschotter mit geeignetem
Verdichtungsgerät so zu verdichten, dass eine
ausreichende Befahrbarkeit für den folgenden
Materialtransport (Rückwärtsbefahrung durch bis zu
40-t-Schüttgutfahrzeuge) gewährleistet ist.
Die Verdichtung ist so auszuführen, dass ein
Mindestverformungsmodul Ev2 = 45 MPa erreicht wird. Die
Verdichtungsleistung ist mittels geeigneter
Eigenüberwachung nachzuweisen.
Die Transport-, Einbau- und Verdichtungslogistik ist
vom Auftragnehmer so zu organisieren, dass der
kontinuierliche Arbeitsablauf des Vor-Kopf-Einbaus
gewährleistet ist.
Die Wahl der Geräte- und Bauverfahren (z. B. Fertiger,
Grader, Kettenfahrzeuge, Walzentechnik) liegt beim
Auftragnehmer. Kosten für etwaige Zwischen- oder
Überfahrten, Planierarbeiten, Arbeitswegeprofilierung
oder temporäre Bauhilfsmaßnahmen sind in dieser Zulage
enthalten.
Menge: 1,000 Psch

**3.2.4 Schicht a. frostunempf. B. herst. * Abrechng. Auftrag**
Schicht aus frostunempfindlichem Baustoffgemisch
herstellen.
In Verkehrsflächen 'für Radwege. Mittlere Einbaubreite
4,5 m zzgl. Randneigung. Vor-Kopf-Bauweise anwenden! '
Baustoffgemisch '8/45 aus natürlichen
Gesteinskörnungen. Als Luftporenschotter / mineralische
Luftschicht.'
Feinanteil '- ohne.'
Verdichtungsgrad 'Ev2 > 45 MPa.'
Einbaudicke 'mind. 35 cm, zzgl. Profilausgleich durch
Hocheinbau.'
Abgerechnet wird nach Auftragsprofilen.
Menge: 1800,000 m3

**3.2.5 Geotextil als Trennschicht verlegen Nutz.Dauer<25Jahr*pH 4-9 GRK 5 Abr. Überdeckung**
StL-Nr. 22410640311020901
Geotextil als Trenn- und Filterschicht verlegen. Trennschicht nach Unterlagen des AG. Überlappung mindestens
0,50 m. Überschüttung wird gesondert vergütet.
Erforderliche Nutzungsdauer bis 25 Jahre.
pH-Wert des Umgebungsmilieus 4 bis 9.
Geotextilrobustheitsklasse 5.
Verlegen 'zur Abdeckung des Luftporenschotters'
Abrechnnung nach überdeckter Trennfläche.
Menge: 3800,000 m2

**3.2.6 Schottertragschi-cht herstellen*0/45 Feinanteil UF 3*Dicke 15 cm**
StL-Nr. 22381232092991100
Schottertragschicht herstellen.
In Verkehrsflächen 'für Radweg Stat. 0+080 bis 0+760.'
Baustoffgemisch 0/45.
Umweltrelevante Anforderungen 'die STS aus Naturstein
muss für die TW-Schutzzone geeignet sein.'
Verdichtungsgrad/Verformungsmodul 'Ev2 mind. 100 MPa.'
Feinanteil Kategorie UF 3.
Einbaudicke = 15 cm.
Menge: 3600,000 m2

**3.2.7 Schottertragschicht herstellen Radw.+Wendestelle o.F. * 0/45 Dicke 30 cm**
Schottertragschicht herstellen.
In Verkehrsflächen für Radwege und Wendestelle vor
Gottesbrück,
ohne Fertiger.
Baustoffgemisch 0/45.
Umweltrelevante Anforderungen 'Baustoffgemisch aus
Naturstein.'
Verdichtungsgrad/Verformungsmodul 'Ev2 mind. 100 MPa.'
Einbaudicke = 30 cm.
Menge: 800,000 m2

**3.2.8 Schottertragschichtmaterial aus Naturstein liefern und einbauen Gehu.Radw. o.F. * 0/32 Dicke 15 cm * U min.13+Filterst**
Schottertragschichtmaterial liefern und auf anstehenden
Untergrund einbauen und verdichten.
Verdichtung Dpr = 97 %.
Als Ergänzungsmaterial/Stützkorn für die HGT-in-situ.
In Verkehrsflächen für Geh- und Radwege.
Baustoffgemisch aus Naturstein 0/32.
Schüttdicke i.M. 15 cm.
Ungleichförmigkeitszahl U mindestens 13.
Einbau km 0+760 bis 0+894,98.
Menge: 650,000 m2

**3.2.9 Durchfräsen der Befestigung ohne Bindemittel**
Durchfräsen der Befestigung ohne Bindemittel aus
anstehenden Boden und gelieferten Schottermaterial
mittels geeigneter Kaltrecycler oder Kaltfräse.
Gefrästes Material verbleibt vor Ort und wird im
kompletten Baufeld zur Weiterverwendung als Tragschicht
wieder eingebaut.
Menge: 650,000 m2

**3.2.10 Vorprofil herstellen**
Vorprofil herstellen auf eingebrachten Füllboden oder
Ergänzungsmaterial/Stützkorn
Baustoffgemisch F1-Boden des AN bzw. STS 0/32.
Gemäß den Ausführungsunterlagen mit notwendigen
Querprofil und Höheneinordnung.
Zulässige Abweichung von der Sollhöhe +/- 2 cm,
Verdichtungsgrad mind. DPr 98 %.
Menge: 7200,000 m2

**3.2.11 Bankett profilgerecht herstellen Neben Geh-Radweg*Baustoff. C 90/3 URM n. Unterl. AG*Breite 0,75 m Einbaudicke 20 cm*12 tief+ 6 hoch 3cm tiefer*EV2 mind. 100MPa**
StL-Nr. 22381270721132111
Bankett gemäß ZTV E-StB profilgerecht herstellen.
Neben Verkehrsfläche Geh- und Radweg.
Baustoffgemisch, Kategorie C 90/3, Größtkorn
von 32 mm. Der Feinkornanteil muss im eingebauten Zu-
Stand 8 M.-v.H. bis 12 M.-v.H. betragen.
Umweltrelevante Anforderungen beim Einsatz von Baustoffgemischen nach Unterlagen des AG.
Breite = 0,75 m.
Einbaudicke = 20 cm.
Querneigung 12 v.H. am tiefliegenden und 6 v.H. am
hochliegenden Fahrbahnrand.
Einbau 3 cm tiefer als Fahrbahnrand.
Verformungsmodul EV2 auf der Oberfläche mindestens
100 MPa.
Menge: 1900,000 m

**3.2.12 Deckschicht ohne Bindem. herst.*0/8 URM n. Unterl. AG*Dicke 5,0 cm**
StL-Nr. 2238125029113
Deckschicht ohne Bindemittel herstellen.
In Verkehrsflächen 'unbefestigte Zufahrten/
Angleichung'
Baustoffgemisch 0/8.
Umweltrelevante Anforderungen beim Einsatz von Baustoffgemischen nach Unterlagen des AG.
Einbaudicke = 5 cm.
Menge: 400,000 m2

#### 3.3 Asphaltbauweisen

**3.3.1 Baustelleneinrichtung für Asphalteinbau Baustelle von Maschinentechnik nach Asphalteinbau beräumen.**
Baustelleneinrichtung für Asphalteinbau (An- und
Abfahren sowie Vorhaltung der Technik einkalkulieren).
Baustelle von Maschinentechnik nach Asphalteinbau
beräumen.
Menge: 1,000 Psch

**3.3.2 Asphalttragsch. aus AC 22 T N herst Bk1,8-Bk0,3*Dicke 12 cm Bitumen 70/100**
StL-Nr. 223113148131000
Asphalttragschicht aus Asphalttragschichtmischgut
AC 22 T N herstellen. Anlieferung des Asphaltmischguts
in thermoisolierten Transportbehältern.
In Verkehrsflächen der Belastungsklassen Bk1,8 bis
Bk0,3.
Einbaudicke = 12 cm.
Bindemittel = 70/100.
Menge: 500,000 m2

**3.3.3 Asphalttragsch. aus AC 22 T L herst Bitumen 70/100**
StL-Nr. 2231131789910
Asphalttragschicht aus Asphalttragschichtmischgut
AC 22 T L herstellen. Anlieferung des Asphaltmischguts
in thermoisolierten Transportbehältern.
In Verkehrsflächen 'für Radwege.'
Einbau 'dicke 7 cm.'
Bindemittel = 70/100.
Menge: 2400,000 m2

**3.3.4 Bitumenemulsion aufsprühen Geh- und Radwege*Asphalt frisch C60BP4-S*Menge 350 g/m2 vor A.deckschicht**
StL-Nr. 223113063310143
Bitumenemulsion zur Herstellung des Schichtenverbundes
aufsprühen.
Auf Verkehrsflächen für Geh- und Radwege.
Unterlage = Asphaltbefestigung, frisch.
Bindemittel = C60BP4-S.
Bindemittelmenge = 350 g/m2.
Vor Einbau Asphaltdeckschicht.
Menge: 3100,000 m2

**3.3.5 Asphaltdecksch. aus AC 8 D L herst. Geh- und Radwege*Dicke 3 cm Bitumen 70/100*Böschung 2 zu 1**
StL-Nr. 22311335813100001
Asphaltdeckschicht aus Asphaltbeton für Asphaltdeckschichten AC 8 D L herstellen. Anlieferung des
Asphaltmischguts in thermoisolierten
Transportbehältern.
In Verkehrsflächen für Geh- und Radwege.
Einbaudicke = 3 cm.
Bindemittel = 70/100.
Seitliche Abböschungen mit Neigung 2 zu 1 herstellen.
Menge: 2400,000 m2

**3.3.6 Asphaltdecksch. aus AC 11 D N herst Bk1,8-Bk0,3*Dicke 4,0 cm Bitumen 50/70**
StL-Nr. 22311333811100009
Asphaltdeckschicht aus Asphaltbeton für Asphaltdeckschichten AC 11 D N herstellen. Anlieferung des
Asphaltmischguts in thermoisolierten
Transportbehältern.
In Verkehrsflächen der Belastungsklassen Bk1,8 bis
Bk0,3.
Einbaudicke = 4 cm.
Bindemittel = 50/70.
Einbau 'zwischen Bordanlagen auf ca. 30 m Länge, sonst
mit einer Randneigung 2:1.'
Menge: 500,000 m2

**3.3.7 Randabdichtung herstellen Abd. 25/55-55 A*ein Arbeitsgang über 5-10 cm**
StL-Nr. 2231139220112
Flankenfläche des hochliegenden Randes der Asphaltschichten abdichten.
Abdichtung mit 25/55-55 A.
Herstellung für alle Schichten in einem Arbeitsgang.
Dicke der abzudichtenden Asphaltbefestigung über 5 bis
10 cm.
Menge: 1000,000 m

**3.3.8 Anschl. a. Fuge m . B-fugenb. herst . Anschl. ADS*Anschl.längs+quer*bis 20 m Breite 10 mm**
StL-Nr. 223113917139101
Anschluss als Fuge an bestehende Asphaltschicht oder
Bauteil in der Dicke der Asphaltschicht mit Bitumenfugenband einschließlich zugehörigem und zuvor aufgetragenem Voranstrichmittel herstellen.
Anschluss an Asphaltdeckschicht.
Längs- und Querfuge.
Dicke der Asphaltschicht '3 cm bis 4 cm.'
Einzellängen bis 20,00 m.
Breite des Bitumenfugenbandes = 10 mm.
Menge: 20,000 m

#### 3.4 Pflasterarbeiten

**3.4.1 Palisaden aufnehmen, entsorgen**
Palisaden aufnehmen, entsorgen
Mit Fugenfüllung aus  hydr. gebundenem Fugenmaterial.
Bettung aus Beton, unbewehrt.
Steine und übriges Aufbruchgut nach Wahl des AN
verwerten.
Menge: 2,000 m

**3.4.2 Pflasterd.m. Betonpfl.-steinen aufn. 8 cm dick*ungeb. Fugenmat. ungeb. Bettung*Verwertung AN**
StL-Nr. 223115011211100
Pflasterdecke mit Pflastersteinen aus Beton aufnehmen.
Aufnehmen der Tragschicht wird gesondert vergütet.
Pflasterstein ca. 8 cm dick.
Mit Fugenfüllung aus ungebundenem Fugenmaterial.
Bettung aus ungebundenem Bettungsmaterial.
Steine und übriges Aufbruchgut nach Wahl des AN verwerten.
Menge: 5,000 m2

**3.4.3 Pflasterd. aus Betonsteinen herst. Rad-/Gehwegflchn.*Flächen bis 2 m2 St.100/200/80*Fase 2/2 SZ22/LA25*Bett. 0/5 GU, B Fuge 0/4*Läuferverband**
StL-Nr. 22311510141412511
Pflasterdecke mit Pflastersteinen aus Beton mit Vorsatzbeton herstellen.
Oberfläche der Pflastersteine, Trassierung der Pflasterdecke und Verlegung der Pflastersteine in Kurvenbereichen nach Unterlagen des AG.
In Verkehrsflächen für Rad- und Gehwege. Rutschwiderstand SRT-Wert mind. 55.
Einzelflächen bis 2,00 m2.
Format für Rastermaß = 100/200/80 mm.
Fase max. 2/2 mm.
Baustoffgemisch für Bettung und Fugen Kategorie
SZ22/LA25.
Bettung aus Baustoffgemisch 0/5, GU, B, E CS35, C 90/3.
Fuge mit Baustoffgemisch 0/4, GU, F, E CS35, C 90/3,
Fugenmaterial einarbeiten und einschlämmen, Fugenschluss durch Einfegen und Einschlämmen herstellen.
Steine im Läuferverband verlegen.
Menge: 5,000 m2

**3.4.4 Bordstein aus Beton setzen BSt. TB 10x25 cm*gerader Stein bis 10 cm unt. OK**
StL-Nr. 22311531106000119
Bordstein aus Beton setzen. Breite der Rückenstütze
mind. 15 cm.
Bordstein = TB 10 x 25 cm.
Gerader Stein.
Rückenstütze bis 10 cm unter Oberkante Bordstein. Beton
mit einer Druckfestigkeit (Einzelwert) am Bohrkern von
mind. 12 MPa.
Fundamentbeton 'C 20/25, 20 cm dick.'
Menge: 5,000 m

**3.4.5 Bordstein trennen TBSt. 10/30-8/20*BSt.nassschneiden BSt. Gehrung tr.**
StL-Nr. 2231153262102
Bordstein auf Passmaß trennen.
Bordstein aus Beton ca. 10/30 bis 8/20 cm.
Bordstein trennen durch Nassschneiden.
Bordstein auf Gehrung trennen.
Menge: 6,000 St

**3.4.6 Winkelstützelemente H 1,00 m liefern und einbauen, inkl. Fund. u. Erdarb.**
Winkelstützelemente liefern und einbauen, LF 1
Stützwinkel L-Stein ca. 100 x 105 cm Wandstärke 12 cm
aus Beton / Sichtbeton grau
Betonfestigkeitsklasse C 30/37, XC2 (Erdseite), XC4,
XF1, WF
CE-Kennzeichen für angebotenes Produkt vor Bestellung
dem AG übergeben.
Frostbeständig und witterungsbeständig.
Einbau auf 15 cm Beton C 20/25
inklusive der erforderlichen Erdarbeiten.
Einbau in Einzellängen bis 3 m, Stat. 0+665, 0+760 und
Bauende nach Abstimmung mit dem AG.
Menge: 9,000 m

#### 3.5 Markierung und Beschilderung

**3.5.1 Verkehrsschild anbringen Ronde*Größe 2 einseitig*Folie RA 2 3 mm dick*St.Rohrsch.PlanII**
StL-Nr. 22113010101212229
Verkehrsschild nach Unterlagen des AG anbringen.
Schild = Ronde.
Größe 2.
Einseitig.
Mit retroreflektierender Folie der Klasse RA 2.
Schild = flach, 3 mm dick.
Befestigung mit Stahl-Rohrschelle, feuerverzinkt, nach
IVZ-Norm, Standardplan II. Verschraubung aus nicht rostendem Stahl mind. der Stahlsorte A 2.
Anbringung '2,20 m über dem Radweg.'
Menge: 2,000 St

**3.5.2 Verkehrsschild anbringen Zusatzz. Höhe 2*Größe 2 einseitig*Folie RA 2 3 mm dick*St.Rohrsch.PlanII**
StL-Nr. 22113010151212229
Verkehrsschild nach Unterlagen des AG anbringen.
Schild = Zusatzzeichen Höhe 2.
Größe 2.
Einseitig.
Mit retroreflektierender Folie der Klasse RA 2.
Schild = flach, 3 mm dick.
Befestigung mit Stahl-Rohrschelle, feuerverzinkt, nach
IVZ-Norm, Standardplan II. Verschraubung aus nicht rostendem Stahl mind. der Stahlsorte A 2.
Anbringung '2,20 m über dem Radweg.'
Menge: 2,000 St

**3.5.3 Rohrpfosten aufstellen Länge>3000-3500mm * R.St. 60,3/2,0 mm Bodenh.Unterl. AG *mit Bodenhülse * Aushub i.Bst.vert Preisänd. Pfosten**
Rohrpfosten mit Abdeckkappe für Verkehrsschild aufstellen einschl. anfallenden Aushubarbeiten. Stahlteile
feuerverzinkt.
Umgebende Fläche entsprechend dem früheren Zustand
herstellen.
Pfostenlänge = über 3000 mm bis 3500 mm.
Rohr = Stahl 60,3/2,0 mm.
Pfosten mit Bodenhülse.
Aufstellung 'in Bodenhülse. Entsprechende Erdarbeiten
im Schottergemisch und anstehenden Boden  herstellen'
Überschüssigen Aushub innerhalb der Baustelle flächenhaft verteilen.
Bei Änderung der Pfostenlänge verändert sich der Einheitspreis im Verhältnis zur ausgeschriebenen Pfostenlänge. Basislänge für die Abrechnung ist bei Mehrlängen
die maximal, bei Minderlängen die minimal ausgeschriebene Pfostenlänge.
Menge: 2,000 St

**3.5.4 Längsmarkierung Typ II herstellen M.Vorm.a.Endmark * Breite 0,12 m Durchgehend * Lösmittela.Farbe Radweg * Überrollb. T 1 Asphaltbeton**
Längsmarkierung Typ II herstellen.
Losen Schmutz von zu markierender Fläche entfernen.
Strich mit Vormarkierung als Endmarkierung.
Strichbreite = 0,12 m.
Durchgehend.
Markierungsstoffart = Lösemittelarme Farbe(High-Solid).
Verkehrsklasse = Radweg
Überrollbarkeitsklasse T 1.
Markierung auf frischen Asphaltbeton.
Menge: 1750,000 m

**3.5.5 Längsmarkierung Typ II herstellen Leitlinie 1 zu 1 * Breite 0,25 m mit Vormarkierung * a.Asphaltdecksch.**
Längsmarkierung Typ II als Verkehrsfreigabemarkierung
herstellen. Abgerechnet wird der markierte Strich.
Unterbrochen; Verhältnis Strich/Lücke 1 zu 1 als Leitlinie.
Strichbreite = 0,25 m.
Strich mit Vormarkierung.
Markierungssystem aus 'Farbe High-Solid mit
Agglomeraten.'
Verkehrsklasse 'Radweg.'
Markierung auf Asphaltdeckschicht.
Menge: 20,000 m

### 4 Begrünung

#### 4.1 Erd- und Saatarbeiten

**4.1.1 Amphibienschutzzaun liefern, Aufbau, Vorhalten und Abbau**
Liefern und Aufbau Amphibienschutzzaun

Die Leistung beinhaltet das Liefern, den Aufbau,
Vorhalten und Abbau.

Art: Amphibienschutz
Material: hochreißfeste und witterungsbeständige Gewebe
Farbe: grün

notwendige Ausrüstung für je 100 m (Komplettzaun):
- 100 m grüne Gewebefolie,
- 50 Stück Haltestäbe, 7 mm
- 100 Stück Erdnägel (Heringe)
- 110 m Spannschnur
- 10 Stück Gummiringe
- 5 Stück Gummispanner
- 4 Stück C-Heringe
- 1 Durchschlaufnadel
- 10 Stück Eimer als Fanggefäße, in Erdreich einlassen
- Aufbauanleitung

Höhe: 62 cm, aufgestellte Höhe: 50 cm

Einbau gemäß Herstellervorschriften, wobei 10 cm in die
als Unterkriechschutz in das Erdreich einzulassen sind.

Leistungszeitraum:
Aufbau: Beginn Baumaßnahme
Abbau: nach Beendigung der Baumaßnahme

Geländeverhältnisse: mittel bis stark verdichtete
Erdoberflächen, teilweise Böschungsbereiche

Besonderheiten: Einweisung durch die ökologische
Baubegleitung
Menge: 50,000 m

**4.1.2 Unterhaltung Amphibienschutzzaun**
Unterhaltung und Wartung des Amphibienschutzzaunes

Die Leistung beinhaltet die tägliche Kontrolle aller
Fang- und Leiteinrichtungen des Amphibienschutzzaunes.
Umsetzen vorhandener Individuen zum Ersatzhabitat
einschließlich Transport, die Dokumentation
(Protokollierung aller Inhalte per Fotodokumentation)
sowie die Instandhaltung und Reparatur des
Amphibienschutzzauns.

Leistungszeitraum: gesamte Dauer der Baumaßnahme.

Transportentfernung zum Ersatzhabitat: bis 0,5 km

Besonderheiten: Vor Beginn der Arbeiten wird AN durch
die ökologische Baubegleitung hinsichtlich der
Vorgehensweise eingewiesen.
Menge: 1,000 Psch

**4.1.3 Oberboden liefern und andecken*3 cm unter Fahrb. Andeckung 20 cm**
StL-Nr. 2121061759204
Oberboden liefern und profilgerecht andecken. Abgerechnet werden die angedeckten Flächen.
Andeckung 'Seitenstreifen und Geländeanpassungsflächen'
Einbau 3 cm unter Fahrbahnrand.
Dicke der Andeckung 20 cm.
Menge: 3000,000 m2

**4.1.4 Rasenansaat mit RSM herstellen*Feinplanum lock. Menge 15 g/m2*RSM 7.1.2**
StL-Nr. 218107202091320
Rasenansaat mit RSM herstellen. Saatgut ohne Entmischung ausbringen, einarbeiten und andrücken.
Fläche 'alle Oberbodenandeckungen auf Seiten- und
Angleichstreifen einschl. Abdeckung mit 3 cm
steinfreiem, krümeligen Oberboden'
Feinplanum feinkrümelig lockern.
Saatgutmenge = 15 g/m2.
Regelsaatgutmischung (RSM) 7.1.2 Landschaftsrasen -
Standard mit Kräutern.
Menge: 3000,000 m2

#### 4.2 Pflegemaßnahmen

**4.2.1 Vegetationsfläche wässern**
StL-Nr. 211107603
Vegetationsfläche wässern. Wassermenge je Wässerungsgang und m2 nach Unterlagen des AG. Wasser liefern. Ab-
gerechnet wird die eingebrachte Wassermenge.
Menge: 120,000 m3

**4.2.2 Rasen mähen*F.-pflege Verw. Wahl AN**
StL-Nr. 211107607090103
Rasen mähen.
Mähfläche 'Seiten- und Angleichflächen sowie Bankette'
Während der Fertigstellungspflege.
Mähgut der Verwertung nach Wahl des AN zuführen.
Menge: 13027,500 m2

### 5 Beleuchtung

*Hinweis*
Erläuterungen zur Ausführungsplanung
Beleuchtung des Tesla-Radwegs (RW 05.1)
mit dem System CLEVER LIGHT von Leipziger Leuchten oder
gleichwertige
1. Projektbeschreibung und Zielstellung
Der Landkreis Oder-Spree plant entlang des sogenannten
"Tesla-Radwegs" in der Gemeinde Grünheide (Mark),
Abschnitt RW 05.1 (Bahnhof Fangschleuse - Gottesbrück),
die Ausstattung des Radwegs mit einer
energieeffizienten und umweltfreundlichen
Beleuchtungsanlage.

Da der Radweg überwiegend durch sensiblen Waldraum
verläuft, ist ein innovatives Beleuchtungskonzept
erforderlich, das die Lichtimmissionen auf ein
notwendiges Minimum reduziert und gleichzeitig den
Sicherheitsansprüchen des Radverkehrs gerecht wird.

Aus diesem Grund kommt das CLEVER LIGHT-System der
Firma Leipziger Leuchten oder gleichwertige zum
Einsatz: Dieses intelligente Lichtmanagementsystem
sorgt dafür, dass sich nur die Leuchten aktivieren, die
von einem sich nähernden Radfahrer detektiert werden.
Nach dessen Passage schalten sie sich automatisch
wieder aus. Dadurch wird die Natur geschont und der
Energieverbrauch erheblich reduziert.

2. Technische Umsetzung und Komponenten
2.1. Leuchten

Zum Einsatz kommt eine LED-Mastaufsatzleuchte vom Typ:
Technische Bezeichnung: Alfons I DA LED oder
gleichwertige
Systemleistung: 17 W (effektiv 19 W bei 95 % CLO)
Lichtstrom: 2.310 lm
Lichtfarbe: Warmweiß 3.000 K
Lichtverteilung: Radwegoptik breitstrahlend
Schutzart IP66 / Schutzklasse I
Gehäuse aus pulverbeschichtetem Aluminiumdruckguss
Abdeckung aus klarem Einscheibensicherheitsglas
Montage mittels Aufsatzstück für Mastzopf Ø 76 mm

  2.2. Masten
Die Leuchten werden auf konischen Stahlmasten mit einer
freien Höhe von 4,50 m montiert. Die Masten sind
feuerverzinkt und mit einer UV-beständigen
Pulverbeschichtung versehen.

Zusätzliche Komponenten:

Masttür mit C-Schiene zur Aufnahme des
Kabelübergangskastens
Mastkantenschutz und Korrosionsschutz im
Erdübergangsbereich
Optional mit Bodenplatte und integriertem
Überspannungsschutz

2.3. CLEVER LIGHT-Komponenten
Das CLEVER LIGHT-System besteht aus einer Kombination
aus zentralem Steuerungsmodul und lokalen
Bewegungssensoren in den Leuchten:

Zentrale Steuereinheit (GPS-Modul)
Steuerung der gesamten Anlage, inklusive Zeit- und
Dimmfunktionen sowie GPS-basierter Lokalisierung der
Leuchten

Lokale Steuerungsmodule (BASIS-Module)
In jeder Leuchte integrierte Module zur Erkennung von
Bewegung und Kommunikation mit benachbarten Leuchten

Software & Einrichtung
Zur Konfiguration der Leuchten ist ein
USB-Wireless-Stick sowie ggf. ein GPS-Empfänger
vorgesehen. Die Erstkonfiguration der Anlage wird durch
den Hersteller vorgenommen, inklusive Programmierung
der Dimmprofile und Gruppenzuweisungen.

3. Lichttechnische Berechnung

Die Lichtplanung erfolgte nach DIN EN 13201:2015 auf
Basis der Beleuchtungsklasse P4, welche für öffentliche
Wegebeleuchtung auf Radwegen geeignet ist.

Vorgaben gemäß P4-Klasse:
Mittlere Beleuchtungsstärke (Em): = 5 lx
Mindestbeleuchtungsstärke (Emin): = 1 lx
Berechnete Werte:
Em: 7,39 lx
Emin: 1,04 lx
Lichtpunkthöhe: 4,50 m
Mastabstand: 40,00 m
Abstand zur Radwegachse: 0,60 m
Energieverbrauch: 0,7 kWh/m² pro Jahr
Leistungsaufnahme pro Strecke: 500 W/km
Die Leuchten wurden im Hinblick auf die maximal
zulässige mittlere Beleuchtungsstärke auf 95?% ihrer
Nennleistung eingestellt.

4. Das angebotene Systems muss ausgerichtet sein auf:
Insektenfreundlich: Minimaler Lichteintrag, da nur 2-3
Leuchten gleichzeitig aktiv sind

Energieeffizient: Aktivierung nur bei Bedarf durch
Bewegungsdetektion

Nachhaltig: Langlebige LED-Technik mit reduzierten
Wartungskosten

Zukunftsfähig: GPS-basierte Steuerung, drahtlose
Konfiguration, modulare Erweiterung möglich

Sicher: Gleichmäßige, normgerechte Ausleuchtung zur
Vermeidung von Dunkelzonen

5. Zusammenfassung
Die geplante Beleuchtungsanlage entlang des
Tesla-Radwegs in Grünheide erfüllt höchste
Anforderungen an Sicherheit, Nachhaltigkeit und
Umweltverträglichkeit.

Durch die intelligente Steuerung über das CLEVER
LIGHT-System wird eine optimale Balance zwischen
nutzungsabhängiger Ausleuchtung und Schutz der
nächtlichen Umwelt erreicht.

Die gewählte Technik eignet sich insbesondere für
ökologisch sensible Bereiche und unterstützt den
Landkreis Oder-Spree bei der Umsetzung eines
zukunftsweisenden, klimafreundlichen
Mobilitätskonzepts.

*Hinweis*
Hinweise zum Bauvorhaben

Es ist eine Beleuchtungsanlage komplett und
betriebsfertig zu errichten. Alle notwendigen Arbeiten
zur Erstellung dieser funktionsfähigen, den
beschriebenen Anforderungen entsprechenden Anlage,
gehören zum Leistungsumfang.

Vorgesehen sind LED-Leuchten für eine funktionelle
Ausleuchtung des Radweges.

Die neue Anlage ist mit
Netzspannung:  400V/230V, 3 L / PE / N, 50 Hz
Netzform: TN-S
  mit Überspannungsschutz

zu errichten. Zu beachten ist, dass der Übergang vom
TN-C-Netz zum TNS-Netz erfolgt und dementsprechend
Altanlagen zeitlich abgestimmt umgeklemmt werden
müssen. Der Baufortschritt ist zwingend zu beachten.

Die elektrotechnische Einspeisung erfolgt von der
Leuchte an der Brücke.

Die Einspeisung erfolgt vom Zählerranschlußkasten der
e.dis für die B+R Anlage Nord, die möglicherweise zum
Zeitpunkt der Fertigstellung des Radweges noch nicht
fertig bzw. errichtet ist. Vor der ZAS wird ein
Schaltschrank für die Betreibung der Beleuchtungsanlage
aufgestellt und nötige Schaltkreise/Sender,
Überspannungsschutz ect. installiert.

Der Aufbau der  Beleuchtungsanlage erfolgt im
koordinierten Tiefbau mit dem Radwegebau. Das
Beleuchtungskabel ist generell im Schutzrohr zu
verlegen.
Da die Beleuchtungstrasse weitestgehend im
Wurzelsubstrat der Bäume verläuft, sind besondere
Tiefengründungen der Maste in Masthülsen erforderlich.
Die Verlegetiefe des Schutzrohres / der Kabel darf 60
cm unter Erdoberfläche nicht unterschreiten.

Neben der Neuerrichtung gehört auch die Demontage der
alten Beleuchtungsanlage vor der Brücke am Bauende zum
Leistungsumfang. Die elektrotechnische Anlagen ist
fachgerecht zu entsorgen.

Alle zur Ausführung der Arbeiten erforderlichen Geräte,
Hebezeuge und Hilfsmittel sind vom Auftragnehmer
beizustellen. Es ist mit Erschwernissen durch mangelnde
Baufreiheit, abschnittsweises Bauen und bestehende
Versorgungsleitungen u.ä. zu rechnen. Bei der
Realisierung ist eine enge Abstimmung mit dem Betreiber
der Straßenbeleuchtung, den örtlichen Versorgern und
den anderen Gewerken erforderlich.
Diesbezügliche Mehraufwendungen sind in die
nachfolgenden Einheitspreise einzukalkulieren.

Folgende Normen und Richtlinien sind zu beachten:
DIN-VDE 0100 sowie alle weiteren zutreffenden
anerkannten Regeln der Technik, DGUV Vorschrift 3
(ehemals BGV A3) und weitere
Unfallverhütungsvorschriften, Elektro- und
Elektronikgerätegesetz (ElektroG), Verordnungen und
Vorschriften des örtlichen EVU, Vorschriften des
örtlichen Betreibers.

#### 5.1 Nebenleistungen

**5.1.1 Lichtmast demontieren, entsorgen**
Lichtmast (Peitschenleuchte) demontieren, Kabel
abklemmen. Lichtmast vor der Brücke Gottesbrück.
Mast bis 8 m freie Länge mit Aufsatzleuchte demontieren
und entsorgen.
Fundament kann verbleiben.
Menge: 1,000 St

**5.1.2 Kabeltrasse und Leuchtenstandorte einmessen.**
Kabeltrasse und Leuchtenstandorte  einmessen.
Grundlage für sämtliche Vermessungsarbeiten sind die
Vermessungs- und Zeichnungsvorschriften des Betreibers.
Die Einmessung der verlegten Beleuchtungskabel und
errichteten Lichtpunkte hat durch ein Vermessungsbüro
zu erfolgen.
Eine Einmessung durch den bauausführenden Betrieb ist
unzulässig!
Verantwortlich für die Einmessung ist der
bauausführende Betrieb. Er koordiniert und beauftragt
die Vermessungsarbeiten und ermöglicht die Einmessung
im  offenen Kabelgraben!
Dem Vermessungsbüro sind anzugeben:
  Kabeltyp und Querschnitt,
  Schutzrohrnennweiten und Material,
  Mastart und freie Mastlänge,
  Leuchtentyp und Bestückung.
 Die Einmessungen sind Bestandteil der Bauabnahme!
 Zu übergeben sind:
 1. Papierplot im Maßstab 1:500 an den Betreiber zur
 Abstimmung der Eintragungen.
 2. Die Beleuchtungstrasse ist in die Topographie der
 Gesamtbaumaßnahme einzutragen.
 3. Digitale Unterlage auf Datenträger / e-mail im
 DXF-Format.
Lieferungen an den Auftraggeber sind davon unberührt.
Menge: 1,000 Psch

**5.1.3 Freischaltmaßnahmen und Funktionsprüfung**
Freischaltmaßnahmen und Funktionsprüfung
Freischaltmaßnahmen im vorhandenen Beleuchtungsnetz
und Funktionsproben der neuen und nachgeordneten Anlage
als notwendige Arbeit des Betreibers.
Ein Auftrag an den Betreiber ist erforderlich.
Menge: 1,000 Psch

**5.1.4 Prüfen und messen**
Prüfen und messen
Sichtkontrolle durchführen, neu verlegtes Kabel auf
Durchgang prüfen und Isolationswiderstand /
Kurzschlussstrom messen,
Protokoll anfertigen.
Menge: 1,000 Psch

**5.1.5 Technische Unterlagen**
Technische Unterlagen,
bestehend aus Errichterbescheinigung, Bestätigung gem.
UVV DGUV Vorschrift 3 (ehemals BGV A3), Prüfprotokoll,
Einmessung, Datenblätter der Leuchten und Treiber,
Lieferscheine der Hauptmaterialien in 3-facher
Ausfertigung zur Abnahme übergeben.
Menge: 1,000 Psch

*Hinweis*
Sonstiges

*Hinweis*
Stundenlohnarbeiten

**5.1.6 Verrechnungssatz für Elektromeister**
Verrechnungssatz für Elektromeister als
Stundenlohnarbeit auf Anordnung des AG. Der
Verrechnungssatz für die Arbeitskraft umfasst sämtliche
Aufwendungen, insbesondere den tatsächlichen Lohn
einschließlich vermögenswirksamer Leistungen und
Zuschläge für Gemeinkosten sowie Lohn- und
Gehaltsnebenkosten und Zuschläge für Überstunden.
Zuschläge für Nacht-, Sonntags- und Feiertagsarbeit
werden gesondert vergütet.
Menge: 5,000 h

**5.1.7 Verrechnungssatz für Elektrofachkraft**
Verrechnungssatz für Elektrofachkraft als
Stundenlohnarbeit auf Anordnung des AG. Der
Verrechnungssatz für die Arbeitskraft umfasst sämtliche
Aufwendungen, insbesondere den tatsächlichen Lohn
einschließlich vermögenswirksamer Leistungen und
Zuschläge für Gemeinkosten sowie Lohn- und
Gehaltsnebenkosten und Zuschläge für Überstunden.
Zuschläge für Nacht-, Sonntags- und Feiertagsarbeit
werden gesondert vergütet.
Menge: 5,000 h

**5.1.8 Verrechnungssatz für Hilfskraft**
Verrechnungssatz für Hilfskraft als Stundenlohnarbeit
auf Anordnung des AG. Der Verrechnungssatz für die
Arbeitskraft umfasst sämtliche Aufwendungen,
insbesondere den tatsächlichen Lohn einschließlich
vermögenswirksamer Leistungen und Zuschläge für
Gemeinkosten sowie Lohn- und Gehaltsnebenkosten und
Zuschläge für Überstunden.
Zuschläge für Nacht-, Sonntags- und Feiertagsarbeit
werden gesondert vergütet.
Menge: 5,000 h

**5.1.9 Verrechnungssatz für LKW/Steiger**
Verrechnungssatz für LKW/Steiger
Stundenlohnarbeit mit Verrechnungssatz für LKW/Steiger
auf Anordnung des AG ausführen. Der Verrechnungssatz
für LKW/Steiger umfasst sämtliche Aufwendungen für den
Einsatz des LKW/Steiger, insbesondere Gerätevorhalte-
und Betriebskosten sowie sämtliche Zuschläge. Der
Verrechnungssatz gilt für das zum Zeitpunkt des Abrufes
einsatzbereit auf der Baustelle befindliche Fahrzeug.
Vergütet werden tatsächlich geleistete Arbeitsstunden.
Menge: 5,000 h

**5.1.10 Verrechnungssatz für PKW**
Verrechnungssatz für PKW
Stundenlohnarbeit mit Verrechnungssatz für PKW auf
Anordnung des AG ausführen. Der Verrechnungssatz für
PKW umfasst sämtliche Aufwendungen für den Einsatz des
PKW, insbesondere Gerätevorhalte- und Betriebskosten
sowie sämtliche Zuschläge. Der Verrechnungssatz gilt
für das zum Zeitpunkt des Abrufes einsatzbereit auf der
Baustelle befindliche Fahrzeug. Vergütet werden
tatsächlich geleistete Arbeitsstunden.
Menge: 5,000 h

#### 5.2 Technische Anlagen in Außenanlagen

**5.2.1 SB-Schrank**
SB-Schrank
Straßenbeleuchtungsschrank Typ UESA/SB-4,
2-Türig für 2 Kabelabgänge,
Außenverteilergehäuse aus glasfaserverstärktem
Kunststoff (GFK), Vorder- und Rückwand mit profilierter
Oberfläche
Farbe: RAL 7035 lichtgrau
Schutzart: IP 44
Schutzklasse: II
Abmessungen Größe 2: HxBxT  2000 x 1150 x 320 mm
gem. Spezifikation der Gem. Grünheide
- inkl. Hauptsicherungsautomat 63 A / 3-polig
- Steuerung über Dämmerungsschalter mit Lichtsensor
- City-Light-System einbauen
- inkl. Anti-Grafiti-Beschichtung
- inkl. Doppelschließsystem, werkseitig vorgerüstet mit
  1 Stk. Schließzylinder, Schließsystem 722, ABUS
- inkl. Sockel aus GFK Gr. 2
- inkl. Kabelabfangschiene Gr. 2
- inkl. 150975 Türfeststeller Normschrank,
  Öffnungswinkel 90°
- Typ 6020-1430.91
- inkl. KHA
- inkl. Zählerplatz mit Verkabelung zum KHA
- für 2 x Beleuchtungskabelabgänge 5x16 mm²
  ausgelegt, 2 Beleuchtungsabgänge ausgebaut
- inkl. Überspannungs-Kombi-Schutz in der Netzeinspeisung, (Dehn DSH-TNS-255), Absicherung über
  D02 (Einspeisung)
- inkl. Potenzialausgleichsschiene 100 A nach VDE 0618
  Abdeckung aus schlagfestem Kunststoff
- Vernickelte Kontaktleiste für den Anschluss von:
  1 Erdungsleiter vom Tiefenerder und 2 Kupferleiter bi

  10 mm²
- inkl. Schrankinnenbeleuchtung
- inkl. Schukosteckdose 16 A
- inkl. Bodenblech

Hersteller: UESA GmbH Uebigau
  Gewerbepark-Nord 7
  04938 Uebigau-Warenbrück
  Tel. 035365 / 49-0
  e-mail: mail@uesa.de

oder gleichwertig

Angebotenes Fabrikat:

'........................................'

Über die Gleichwertigkeit entscheidet der Auftraggeber.
SB-Schrank liefern, stellen und funktionsfertig
klemmen.
Übergabe des Schaltplanes an den AG/Hersteller zur
Freigabe der Ausführung.
Menge: 1,000 St

**5.2.2 Tiefenerder**
Tiefenerder
Tiefenerder für Anschluss des SB-Schrankes
Betriebsfertiges Einschlagen der Tiefenerder bis ca. 12
m, einschließlich Anschlussmaterial und messtechnischer
Überwachung des Eintreibevorganges. Jeder Tiefenerder
muss einen Erdausbreitungswiderstand < 2 Ohm (einzeln
gemessen) erreichen. Die Messung ist im Abstand von 1,5
m  Tiefe zu dokumentieren. Die Erder sind in
Fundamentgruben zu setzen und ausreichend vor den
Einflüssen weiterer Bautätigkeit zu schützen.
Tiefenerder nach DIN EN 62561-2,
Erdermaterial Niro V4A, Werkstoffnummer 1.4571 oder
1.4404, Drchmesser 20 mm, Länge 1500 mm,
mit selbstschließender Kupplung, ohne Querschnittsverdickung an der Kupplungsstelle. Ausführung Typ AZ 620
902, mit Rändelzapfen,
einschließlich Schlagspitze für das Eintreiben des 1.
Tiefenerders Durchmesser 20 mm, Werkstoff Temperguss
tauchfeuerverzinkt,
einschließlich Kreuzstück zur Befestigung des
Tiefenerders an Runddraht 10 mm, Material Niro V4A,
einschließlich Korrosionsschutzbinde nach DIN 30672 zum
Schutz der Verbindungsstelle und weiterer
Hilfsmaterialien. Anschluss im SB-Schrank
Material liefern, Erdungsanlage Herstellen und
Dokumentation übergeben.
Menge: 1,000 St

**5.2.3 Schaltschrankbeschriftung**
Schaltschrankbeschriftung
dauerhaft am Schrank anbringen.
Schaltschrankbeschriftung als Decelithschild
Nach Angabe AG.
Menge: 1,000 Psch

**5.2.4 Technische Mastleuchte Alfons I DA LED liefern und einbauen.**
Technische Mastleuchte Alfons I DA LED (Radwegoptik
breitstrahlend)

mit LED DA+ 2x8/268 17W/2.900lm/730/3.000K warmweiß (1
Modul nach Zhaga-Standard), Systemleistung 20W,
Bemessungslichtstrom (2.431lm), - voreingestellt auf
95% (eff. 19W/2.310lm); gerichtetes Licht (Multi Layer)
durch alterungsbeständige Linsenoptik für eine
breitstrahlende Radwegoptik zur optimalen Ausleuchtung
von breiten Radwegen, vier aufgesetzte Linsenplatten
aus Plexiglas 8N mit Vergilbungsschutz, Die
Linsenplatten sind individuell auch nachträglich
austauschbar,
Inkl. programmierbarem Treiber mit werksseitig nach
Kundenvorgabe vorprogrammierter Dimmung ohne
zus. Steuerleitung oder über DALI-Schnittstelle; die
nachträgliche Umprogrammierung einer Dimmung ist
mittels eines separat zu bestellenden
Programmiergerätes, mit integrierter "Constant Light
Output" (CLO) Funktion zur Konstanthaltung des
Lichtstroms der LEDs über die gesamte Nutzlebensdauer
von mindestens 50.000 Stunden (L100/B10), erwartete
Treiber-Lebensdauer bis 100.000 Stunden,
Standby-Stromverbrauch unter 0,5W, integrierter
Übertemperaturschutz, Überlastschutz und
Kurzschlussschutz, der Treiber verfügt außerdem über
einen integrierten Überspannungsschutz bis 10 kV (1
Puls) bzw. 8 kV, geeignet für genormte Netzspannung
220-240 V / Frequenz 50-60 Hz, Treiber AC/DC-fähig (im
Notbetrieb wird die Beleuchtungsanlage im DC-Betrieb
weiter aufrechterhalten, Notlichtlevel im Bedarfsfall
bitte bei Bestellung angeben.
Umschaltrelais, Adressbaustein etc. sind nicht im
Lieferumfang enthalten und nicht in der Leuchte
integriert).

Schutzklasse I, Schutzart IP 66,
VDE-Prüfzeichen auf allen elektrischen Teilen,
hergestellt nach DIN VDE 0711, EN 60598-2-3; Treiber
und LED Modul sind eingebaut und anschlussfertig
verdrahtet, unabhängig voneinander austauschbar, inkl.
angeschlossener Anschlussleitung 5x0,75mm²
(vorkonfektioniert bis zur Masttür).
Flache Abdeckung aus klarem Einscheibensicherheitsglas.
Flaches, keilförmiges Gehäuse aus Aluminiumdruckguss
ohne Kühlrippen, nach oben aufklappbar,
IK 10, inkl. Aufsatzstück ASA 76 aus Aluminiumguss
zur Montage als Ansatzleuchte auf dem Mast oder an
Auslegern, Das ASA 76 kann durch das Lösen von 2
Sechskantschrauben in die gewünschte Leuchtenneigung
versetzt werden: 0°, 5° oder 10°,
Abmessungen LxHxB: 547x184x239 mm inkl. ASA,
Leuchtenkopf und ASA komplett mit hochwertiger,
UV-beständiger Pulverbeschichtung in Standardfarbe DB
703, Eisenglimmer
Hersteller / Typ: LEIPZIGER LEUCHTEN / Alfons I DA
Bestell-Nr. 9.136.9124.268-3-93

oder gleichwertig.

Angebotenes Fabrikat

'........................................'

Über die Gleichwertigkeit entscheidet der AG.
Leuchte liefern und funktionsfertig montieren.
Menge: 21,000 St

**5.2.5 Clever Light Modul (intelligente Lichtsteuerung)**
Clever Light Modul (intelligente Lichtsteuerung liefern
und einbauen.

CLEVER LIGHT Modul GPS 7ilMK für das intelligente
Lichtsteuerungssystem CLEVER LIGHT, programmierbar für
Dimmung, Zeitsteuerung sowie Bewegungserkennung,
Anschluss GPS-Antenne.
Modul und Antenne bereits im Leuchtenkopf verbaut und
anschlussfertig verdrahtet.
Inklusive WiFi-, GPS-Antenne und Bewegungssensor
beweglich in einer Kugelkalotte.
Hersteller / Typ: LEIPZIGER LEUCHTEN / CLEVERLIGHT
Bestell Nr. 2.913.4005.53

oder gleichwertig.

Angebotenes Fabrikat

'........................................'

Über die Gleichwertigkeit entscheidet der AG.
Leuchte liefern und funktionsfertig montieren.
Menge: 1,000 St

**5.2.6 CLEVER LIGHT Modul BASIC DC 7ilK**
CLEVER LIGHT Modul BASIC DC 7ilK
für das intelligente Lichtsteuerungssystem
CLEVER LIGHT, programmierbar für Dimmung und
Bewegungserkennung sowie Zeitsteuerung in
Verbindung mit GPS-Modul, inkl. integriertem
Überspannungsschutz 10 kV.
Modul, Antenne und Bewegungssensor (in einer
beweglichen Kugelkalotte) bereits im
Leuchtenkopf verbaut und anschlussfertig
verdrahted.
Inklusive WiFi-Antenne und Bewegungssensor.
Bestell-Nr.: 2.913.4005.52 20 Stk 275,00 5.500,00

oder gleichwertig.

Angebotenes Fabrikat

'........................................'

Über die Gleichwertigkeit entscheidet der AG.
Leuchte liefern und funktionsfertig montieren.
Menge: 20,000 St

**5.2.7 Konischer Sondermast AK 45.76 freie Mastlänge 4,50 m, liefern und einbauen.**
Konischer Sondermast AK 45.76 liefern und einbauen,
konischer Mast AK 45.76 aus feuerverzinktem Stahl,
UV-beständiger Pulverbeschichtung in Standardfarbe DB
703, Eisenglimmer,
Dezent sichtbare Laserschweißnaht,
freie Mastlänge 4,50 m,
mit Masttür 400x85 mm mit Dreikantverschluss (ohne
Schlüssel) und C-Schiene mit 2 Schiebemuttern M6 zur
Aufnahme des Kabelübergangskastens,
mit Erdungslasche M8,
zzgl. beigelegtem Sonder-Kabelübergangskasten EKM 2020
mit eingebautem Überspannungsschutz bis 10 kV, inkl.
Abschaltautomatik und integrierter Zustandsanzeige
(Schutzklasse II, IP 44, Sicherungssystem 1x D01 (E14),
16 A/ 400V, Zugang: max. 2 Erdkabel bis 5x16mm²,
3 Erdkabel bis 5x10mm², ohne Schmelzeinsatz);
Erdstück am Mast 800 mm mit zwei
Kabeleinführungsöffnungen 157x55 mm und mit werksseitig
aufgebrachtem Mastkantenschutz,
Erdstück für Einbau in Masthülse.
Aufgeschrumpfter Korrosionsschutzmanschette im
Erdübergangsbereich, schwarz, sichtbar ca. 120mm &
Kabelübergangskasten EKM 2020.

Hersteller / Typ: LEIPZIGER LEUCHTEN / AK 45.76
Bestell-Nr. 9.918.4576.70 + Zubehör

oder gleichwertig.

Angebotenes Fabrikat

'........................................'

Über die Gleichwertigkeit entscheidet der AG.
Stahlmast liefern und nach Vorgabe des AG stellen.
Menge: 21,000 St

**5.2.8 USB-Wirlingstick (Dongle) inkl. Software**
USB-Wirlingstick (Dongle)
USB-Wireless-Stick (Dongle) inkl. Software, notwendig
zur Konfiguration von Leuchten mit CLEVERLIGHT Modul,
mit eigenem Übertragungsprotokoll (Voraussetzung beim
Einsatz vor Ort: Laptop mit Windows ab Version Windows
XP oder CLEVERLIGHT Hardware) liefern.
Hersteller / Typ: LEIPZIGER LEUCHTEN / CLEVERLIGHT
Bestell Nr. 2.919.0100.01

oder gleichwertig.

Angebotenes Fabrikat

'........................................'

Über die Gleichwertigkeit entscheidet der AG.
Leuchte liefern und funktionsfertig montieren.
Menge: 1,000 St

**5.2.9 Erstkonfiguration der eingebauten Leuchten**
Erstkonfiguration der eingebauten Leuchten,
erstmalige Konfiguration einer Beleuchtungsanlage mit
der Ausstattung mit CLEVERLIGHT Lichtmanagementsystem
vor Ort durch einen Servicetechniker von LEIPZIGER
LEUCHTEN, mit Einspielung eines Dimm-Profils nach
Kundenvorgabe, Festlegung von Gruppen und
Nachbarleuchten sowie auf Wunsch kurze Einweisung vor
Ort; inkl. Fahrt- und Personalkosten;
Aufgrund des technischen Fortschritts muss die
Erstkonfigurationen der Anlage innerhalb von 3 Monaten
nach Auslieferung der Leuchten erfolgen. Nach 3 Monaten
wird dem Auftraggeber die Rechnung ausgestellt und im
Falle einer späteren Erstkonfiguration zusätzlicher
Mehraufwand gesondert in Rechnung gestellt.
Die Erstkonfiguration ist zwingend vom Auftraggeber zu
bestellen. Ausgenommen sind Auftraggeber, deren
Installateur CLEVERLIGHT zertifiziert ist bzw. der
nachweisen kann, dass sein Installateur bereits
CLEVER-LIGHT Anlagen in Betrieb genommen hat.
Hersteller / Typ: LEIPZIGER LEUCHTEN / CLEVERLIGHT
Bestell Nr. 2.919.0100.03.
Menge: 1,000 Psch

**5.2.10 Kabelübergangskasten EKM 2020 liefern und einbauen**
Kabelübergangskasten EKM 2020  liefern und einbauen,
für Mastinnendurchmesser ab 76 mm,
Sicherungssystem 2x D 01 (E14), 16 A/ 400V,
Zugang: max.2 Erdkabel bis 5x16mm², 3 Erdkabel
bis 5x10mm², Schutzklasse II, Schutzart IP 44
- ohne Schmelzeinsätze -
inkl. 2x Flachkopfschraube mit Schlitz M6x12mm
Hersteller / Typ: LEIPZIGER LEUCHTEN / Alfons I DA
Bestell-Nr. 2.914.0011.00 21 Stk 32,00 672,00

oder gleichwertig, passend zum angebotenem System.

Angebotenes Fabrikat

'........................................'

Über die Gleichwertigkeit entscheidet der AG.
Leuchte liefern und funktionsfertig montieren.
Menge: 21,000 St

**5.2.11 Kennzeichnen der Lichtmaste**
Kennzeichnen der Lichtmaste mit Plastikschilder nach
Vorgabe des Auftraggebers.
Kennzeichnung liefern und montieren.
Menge: 21,000 St

**5.2.12 Anschließen von Leitungen**
Anschließen von Leitungen
Anschließen von Leitungen, an beigestellten
Betriebsmitteln Querschnitt bis 4x1,5 mm².
Menge: 21,000 St

*Hinweis*
Kabel und Zubehör

**5.2.13 Horizontalpressung DN 90**
Horizontalpressung DN 90 für Durchörterung der
Baustraße Bahnhof Fangschleuse zum geplanten Standort
der Zähleranschlusssäule der E.DIS. Erforderliche
Abstimmungen führen.
Horizontalpressung mit Rohreinzug PVC hart DN 90x4,3,
Baulänge je Rohr 1000 mm, einschließlich erforderlicher
Erdarbeiten für Start- und Zielgrube und Vorhaltung der
Geräte. Nach Kabeleinzug Rohrenden wasserdicht
verschließen.
Rohre liefern, Horizontalpressung herstellen.
Menge: 30,000 m

**5.2.14 Kunststoffkabel NYY-J 5 x 16 mm² liefern und verlegen**
Kunststoffkabel NYY-J 5x16 re, für Nennspannung
0,6/1kV, Cu-Zahl 768, Isolation und Mantel aus PVC,
max. Leitertemperatur 70°C, Außendurchmesser 24 mm, in
vorhandene Gräben oder Schutzrohre,
Kabel liefern und verlegen.
Menge: 930,000 m

**5.2.15 Gummileitung 5x0,75 mm² für Mastleuchten**
Gummileitung 5x0,75 mm² für Mastleuchten, für
Nennspannung 0,6/1kV, Leitung liefern und
funktionsfertig klemmen.
Menge: 100,000 m

**5.2.16 Anschließen von Kabeln**
Anschließen von Kabeln oder Leitungen
an beigestellten Betriebsmitteln,
Querschnitt bis 5 x 16 mm².
Menge: 22,000 St

**5.2.17 Zuschlag für Kabelverlegung**
Zuschlag für Kabelverlegung im Schutzrohr
pro lfd. m Schutzrohr.
Menge: 930,000 m

**5.2.18 Trassenwarnband liefern und verlegen**
Trassenwarnband zur Markierung der Kabeltrasse liefern
und verlegen,
Farbton gelb, Breite 40 mm, Aufschrift: "Achtung Kabel"
Trassenwarnband 30 cm über dem Kabel bzw. Schutzrohr
verlegen.
Menge: 930,000 m

**5.2.19 Kabuflex R, DN 110/95 mm**
Kabuflex R, DN 110/95 mm
aus PE in Sandwichbauweise,
außen gewellt mit Innenrohr, hohe Scheiteldruck- und
Schlagfestigkeit, nach Kabeleinzug mit
Verschlussstopfen an den Kabeleintrittsöffnungen
verschließen.
Hersteller: Fränkische Rohrwerke
oder gleichwertig
Schutzrohr liefern, in Teillängen verlegen und
einsanden.
Menge: 930,000 m

**5.2.20 Verschlussstopfen 95 mm**
Verschlussstopfen 95 mm
Verschlussstopfen für Schutzrohr Innendurchm. 95 mm
liefern und montieren.
Menge: 45,000 St

**5.2.21 Doppelsteckmuffe SD DN 110**
Doppelsteckmuffe SD DN110 für Kabuflex-Kabelschutzrohr
zur Verlängerung der Schutzrohre.
Hersteller: Fränkische Rohrwerke
Typ: Doppelsteckmuffe SD DN110
Artikel-Nr.: 012 040 38
liefern und montieren.
Menge: 21,000 St

**5.2.22 Profildichtring DN 110**
Profildichtring DN 110 für Doppelsteckmuffe SD DN110
Nenngröße 110 mm
Hersteller: Fränkische Rohrwerke
Typ: Profildichtring DN110
Artikel-Nr.: 012 040 46
liefern und montieren.
Menge: 42,000 St

**5.2.23 Warmschrumpf-Verbindungsgarnitur 5x16 mm²**
Warmschrumpf-Verbindungsgarnitur 5x16 mm²
Warmschrumpf-Verbindungsgarnitur nach DIN 47632, für
Kunststoffkabel mit PVC-, PE- oder VPE-Isolierung, für
0,6 / 1 kV mit Schraubverbinder, für Kunststoffkabel
5x1,5 bis 5x16 mm²
liefern und montieren.
Menge: 2,000 St

**5.2.24 Wärmeschrumpfende Kabelendkappe**
Wärmeschrumpfende Kabelendkappe
zum verschließen von Kunststoffkabelenden,
Kabeldurchmesser 15 - 32 mm,
Typ: SKE 15/40
Hersteller: frei
liefern und montieren.
Menge: 1,000 St

*Hinweis*
Tiefbau

*Hinweis*
Hinweistext

Zur Beachtung: Im Bereich des Hocheinbaus (Stat. 0+080
bis 0+760) und vor den Arbeiten zum Einbringen des
Wurzellockstoffes ist das Schutzrohr für die
Beleuchtung auf den bestehenden Untergrund im neuen
Bankettbereich zu verlegen. Außerhalb dieser Strecke
ist der Kabelgraben in einer Tiefe von 70 cm zu
verlegen. Die Schutzrohre sind an den geplanten
Lichtstandorten heraus zu legen.

**5.2.25 Kabelgraben 0,8 m x 0,3 m**
Kabelgraben 0,8 m x 0,3 m
Kabelgraben bzw. Rohrgraben ausheben, zum Teil in
Handschachtung entsprechend des Leitungsbestandes,
Boden seitlich lagern, Bodenklasse  gemäß
Baugrundgutachten,
Bettungssand 0,1 m Kies-Sand-Gemisch 0/8 hoch
einbringen, nach Kabellegung 0,1 m mit  Abdecksand
Kies-Sand-Gemisch 0/8  einsanden, Kabelgraben mit
steinfreiem Boden  wieder verfüllen und lagenweise zu
je 30 cm verdichten. Verdrängten Boden entsorgen.
Aushubtiefe 0,8 m, Sohlenbreite 0,3 m.
Menge: 900,000 m

**5.2.26 Zulage für Handschachtung**
Kabelgraben 0,8 m x 0,3 m
Zulage für Handschachtung im Bereich kreuzender Kabel
und Leitungen.
Kabelgraben bzw. Rohrgraben ausheben, Boden seitlich
lagern, Bodenklasse gemäß Baugrundgutachten,
Aushubtiefe 0,8 m, Sohlenbreite 0,3 m.
Menge: 100,000 m

**5.2.27 Montagegruben für Fundamentrohr 0,6 m**
Mastgrube 1,2 m
Mastgrube profilgerecht ausheben, Aushubtiefe: 1,2 m,
Grundfläche: 0,5 x 0,5 m,
nach dem Stellen der Fundamenthülse Baugruben mit
vorhandenen Boden verfüllen und verdichten.
Verdrängter Boden ist zu beseitigen.
C 8/10 (Schleuderbeton), Betonanhäufung als allseitige
Rückenstütze hälftig hochziehen.
Verdrängter Boden ist zu beseitigen.
Menge: 21,000 St

**5.2.28 Betoneinfassung für Maste herstellen,**
Betoneinfassung für Maste herstellen,
einschließlich Lieferung des Betons C 20/25 und aller
Nebenarbeiten.
Abmessung L x B x H: 0,3 m x 0,3 m x 0,1m.
Die Einbauhöhe ist vor Ort mit der Bauleitung
abzustimmen.
Material liefern und Betoneinfassung herstellen.
Menge: 21,000 St

**5.2.29 Fundamentrohr 350/410, 1,00 m**
Fundamentrohr 350/410, 1,00 m
Fundamentrohr für Straßenbeleuchtungsmaste aus PE-HD in
Verbundrohrbauweise, Innen- / Außendurchmesser 350 /
410 mm,
Länge 1000 mm, (ohne Ausschnitt für Kabeldurchführung
liefern, Kabeldurchführung vor Ort entsprechend
Kabellage einbringen), entsprechend Montagevorschrift
des Betreibers höhenmäßig anpassen,
einschließlich erforderlicher Hilfsmaterialien.
Hersteller: Fränkische Rohrwerke
oder gleichwertig
Über die Gleichwertigkeit entscheidet der Auftraggeber.
Fundamentrohr liefern und einbauen.
Menge: 21,000 St

**5.2.30 Abdeckkappe**
Abdeckkappe DN 350 für Fundamentrohr 350 / 400
Hersteller: Fränkische Rohrwerke
oder gleichwertig.
Abdeckkappe liefern und einsetzen.
Menge: 21,000 St

**5.2.31 Montagegrube für Kabelmuffe ausheben und verfüllen.**
Montagegrube für Kabelmuffe aus dem Planum
profilgerecht ausheben, nach Muffenmontage mit
steinfreiem Sand verfüllen und lagenweise verdichten.
Aushubtiefe: 0,4 m, Breite: 0,8 m, Länge: 1,0 m.
Menge: 21,000 St
